# Martin-Luther Str. 20 - 22, Dresden
Angebotsaufforderung (GAEB DA XML 3.2, DA83)
Projekt: 010502
Währung: EUR
Erstellt mit: GXML Toolbox V3.3 R20230829, iTWO_64 V24.0.454, 13.02.2026

## PROJEKTBESCHREIBUNG
BAUVORHABEN:  Martin-Luther-Str.  20 und 22
  01099 Dresden
  WDVS-Giebel

GEWERK:  Gerüstarbeiten, WDVS, Klempner, Dachdecker

Standort
Der Standort befindet sich im Dresdner Ortsteil Neustadt.

Bestand
Die voneinander duch einen Hof getrennen Wohngebäude sind Altbauen,  welche um  ca.1900 erricht und ca. 1995 teilsaniert wurden.

Angabenzu den Gebäuden

‑Bei dem zu sanierenden Gebäude handelt es sich um einen in Betrieb befindlichenbewohnten Wohnkomplex in Dresden-Neustadt. Das Gebäude befindet sich im räumlichen Geltungsbereich einer Erhaltungssatzung der Landeshauptstadt Dresden.
Das WohngebäudeMartin-Luther-Str. 20  besteht aus einem viergeschossigen Altbau. Die linke Giebelseite des Gebäudes ist freistehend. In ca. 60-75 cm Abstand vom Giebel ist eine Tiefgarageneinfahrt mit einer Gesamtbreite von 3,10 m vorhanden. Mit der Gerüstaufstellung auf der Rampe der Tiefgarageneinfahrt ist die Aufstellbreite auf ein Minimum zu begrenzen.

Die verbleibende lichte Breite der Einfahrt darf 2,50 m nicht unterschreiten und muss während er gesamten Baumaßnahme gewährleistet bleiben.

Bei dem Objekt Nr. 22 handelt es sich um ein Wohngebäude aus einem viergeschossigem Altbau.
Der Fußweg am Giebel ist der zugangsbereich für die sich im Innenhof befindliche Wohnanlage. Dieser Zugang muss jederzeit zugängig/passierbar sein.

Erschließung / Verkehrssituation

 Während der Sanierung und Modernisierung sind die  Gebäude bewohnt.
 Das Gelände (gemeinsamer Innenhof) ist über die Martin-Luther-Straße zu erreichen.
 Es besteht keine Wendemöglichkeiten für große Fahrzeuge.
 Die Lagerung von Material ist eingeschränkt in kleinen  Mengen im Innenhof  möglich.

  Auf der Straße vor dem Objekt besteht keine Parkmöglichkeit.

Termi:  Baubeginn Mitte April 2026
  Bauende  Anfang Juli 2026

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  Giebel Martin-Luther-Str. 22

## A) ALLGEMEINE VORBEMERKUNGEN FÜR LEISTUNGSVERZEICHNISSE
A) ALLGEMEINE VORBEMERKUNGEN FÜR LEISTUNGSVERZEICHNISSE

A1) ALLGEMEINES

Diesem Leistungsverzeichnis liegen die "Zusätzliche Vertragsbedingungen für die Ausführung von Bauleistungen (Z-VOB/B)" der Immeo=Wohnen in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Immeo=Wohnen in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Immeo=Wohnen um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B6) WEITERE HINWEISE UND BESONDERHEITEN

1. Vor Abgabe des Angebotes hat sich der Bieter über  die Objektsituation zu informieren. Spezielle
 Vertragsbedingungen und eventuelle  Arbeitserschwernisse sind vor Vertragsabschluss
 bekannt zu machen.  Die Außenanlagen befinden sich in einem guten  Zustand. Beachten Sie deshalb den  Baumschutz und  die Festlegungen der Bauleitung.
2. Es besteht die Möglichkeit mit unserem Büro die  Gegebenheiten und Technologien abzustimmen.
 Prüfen Sie vor Ort die Aufmaße und Konstruktions  angaben rechtzeitig.
3. Sämtliche Leistungen sind nach den anerkannten  Regeln der Technik, den gültigen DIN-Vorschriften
 für Ausführung und Materialbeschaffenheit, den  Herstellervorschriften und den Forderungen des
 Leistungsverzeichnisses auszuführen.
4. Bemusterungen sind nach Aufforderung durch die  Bauleitung entsprechend der Vorgaben ohne
 besondere Vergütung zu festgelegten Terminen  abzusichern.
5. Die Fassadenflächen sind maßgenau und flächeneben in  der Neigung nach Bestandsvorlage anzulegen. Nehmen  Sie die Höhenpunkte des Bestandes auf und sichern  Sie diese.
6. Beachten Sie dringend die Fabrikatsangabe der  angebotenen Materialien und Baustoffe.
 Alternativangebote können als 2. Angebot abgegeben  werden.
7. Die Werksvorschriften und Verarbeitungsrichtlinien  sind streng zu beachten.
8. In Abstimmung mit der Bauleitung sind Muster konstruktionen zur Festlegung der endgültigen
 Ausführung, ohne besondere Vergütung anzufertigen  und ggf. wieder abzubauen. Durch die Freigabe zur
 Ausführung wird die alleinige Verantwortung und  Gewährleistung des Auftragnehmers nicht  eingeschränkt.

9. Für das Leistungsverzeichnis sind folgende  Forderungen bei der Kalkulation der Einheitspreise
 zu berücksichtigen:
- Baustelleneinrichtung, da keine Aufenthalts- und  Lagerräume bereitgestellt werden
- Einsatz moderner Technik, Großgeräte
- Schutz- und Sicherungsmaßnahmen, inkl. Vorhaltung  und Unterhalten für die Dauer der Putz- und
 Anstricharbeiten einschl. Beseitigung
- Witterungs- und Verschmutzungsschutz  (Planenabdeckung)
- Der Baustelleneinrichtungsplan wird durch den  Bauleiter mit Ihnen abgestimmt.
- Das Überqueren von öffentlichen Wegen mit schwerer  Technik ist ohne ausreichende Schutzmaßnahmen
 (Auslegen von Stahlplatten) verboten.  Beschädigungen gehen zu Lasten des Verursachers.
- Die Aufmaßlisten sind IFF zu übergeben.
- Ausgleich der Flächenunterschiede in erforderlicher  Stärke inkl. der Materialien
- Ausreichende Maßnahmen zum Schutz von Bauteilen, wie  z.B. Fenster und Wechselsprechanlagen, Posteinwurf anlagen usw. sind einzukalkulieren. Dabei sind dieFenster mit lichtdurchlässiger Folie und ohne
  Behinderung der Lüftung mit einem rückstandsfreien Klebeband zu schützen.
- Trennung angrenzender Bauteile u.a. Fensterbank/Putz  mit Kellenschnitt
- Herstellen von Anschlußfugen an angrenzende Bauteile mit dauerelastischem und frostsicherem Fugenmaterial
- Putzen von Leibungen bei Öffnungen unter 2,5 m²  Fläche
- Demontage von befestigten Beschilderungen und  Montage nach Abschluss der Arbeiten
10. Die vorgeschriebene Technologie erfordert die  Einhaltung von vorgeschriebenen Trocknungszeiten
 (Herstellervorschrift). Hierfür wird keine  gesonderte Vergütung vorgesehen. Die Einhaltung
 der Trocknungszeiten ist Voraussetzung für eine  Übernahme der Produkthaftung.
11. Der Auftragnehmer nimmt am wöchentlichen Baurapport teil. Er sichert eine sachverständige, technische
 Bauleitung ab und verpflichtet sich ein  Bautagebuch zu führen. Dieses ist wöchentlich der  Bauleitung vorzulegen.
12. Die Abstimmung mit anderen beteiligten Gewerken ist  unter Einbeziehung der Bauleitung vorzunehmen.
 Behinderungen sind auszuschließen, da keine  zusätzlichen Kosten bzw. Verzögerungen akzeptiert
 werden.
13. Grundlage für die Prüfung der Schlussrechnung ist  die Übergabe der Aufmaßliste. Es ist zu garantieren,
 dass die Meßurkunden gemäß Angebotspositionen leicht  prüfbar erstellt werden.
Aufmaße sind Hausweise einzureichen
14. Verschmutzungen der öffentlichen Straßen und Wege  werden durch den Verursacher und auf dessen
 Kosten beseitigt.
15. Bitte beachten Sie, dass infolge der Gelände situation manuelle Transporte teilweise  unumgänglich sind und kalkulieren Sie diese ein.

## 010 Gerüstbauarbeiten
Datum: 13.02.2026

### Bereich 00

### Bereich 01 Gerüst

*Hinweis: Allgemein*
Im LV enthalten ist ein Fassadengerüst je Giebelseite mit gesonderten Gerüstaufgangstürmen. An der Giebelseite der Einfahrt steht der Gerüstturm auf der Überbauung der TG-Einfahrt bei der der Zugangsweg von Haus 20 zu 22 gesperrt werden müsste. Das Gerüst steht auch innerhalb der TG-Einfahrt und garantiert eine lichte Breite der Ein- und Ausfahrt von 2,50m.
Bei der Giebelseite zu Haus Nr. 18 ist ein statisches Standgerüst mit Fußgängertunnel und Schutzdach auf dem öffentlichen Fußweg inkl. einer Sondernutzungsbeantragung zur Aufnahme der Überbrückung der Dachfläche von Haus 18 erforderlich. Das 2. Standgerüst inkl. Gerüstturmaufgang ist hofseitig geplant. Die Fassadendreiecke unterhalb der Gerüsttraversen bis zur Dachfläche werden als Hängegerüste mit separaten Leitergängen vorgesehen. Eine Belastung oder Öffnung der Dachfläche Haus 18 ist nicht vorgesehen.
Beide Gerüstaufgänge sind mit Verkleidungen zur Verhinderung unberechtigten Zutritts vorgesehen.

BESONDERER TEIL - Gerüstbauarbeiten
2.1 Geltungsbereich und Ausführungsgrundlage
Der sachliche Geltungsbereich ergibt sich aus ATV/DIN 18451 - Ge rüst ar beiten.
Die technische Ausführung ergibt sich aus der genannten ATV wie aus den im
Folgenden aufgeführten Regelwerken. Ergänzend zu den in VOB, Teil C aufgeführten Normen gelten:
DIN 685 - Geprüfte Rundstahlketten
DIN EN 13374 - Temporäre Seitenschutzsysteme - Produkt fest le gungen und Prüf ver fah ren
DIN EN 13377 - Industriell gefertigte Schalungsträger aus Holz - Anfor de run gen, Klassi fi zie rung und Nach weis
DIN EN 13411-5 - Endverbindungen für Drahtseile aus Stahl draht; Draht seil klem men mit U-för mi gem Klemm bügel
DIN EN 13414-1 - Anschlagseile aus Stahldrahtseilen - Sicher heit -
Teil 1: An schlag seile für all ge meine Hebe zwecke
DIN EN 15113-1 - (Entwurf) Vertikale Schalungen - Teil 1: Leistungs anfor de run gen, Ent wurf, Kon struk tion und Be wertung
DIN VDE 0682-742 - Hubarbeitsbühnen zum Arbeiten an un ter Span ung ste hen den Tei len bis AC 1000 V und DC 1500 V
Darüber hinaus sind mit Vorrang die Re geln des Hauptverban des der gewerblichen Berufsgenossen- schaften zu be achten:
BGR 179 - Einsatz von Schutznetzen (bis her ZH 1/560)
BGI 663 - Handlungsanleitung für den Um gang mit Ar beitsund Schutz ge rüsten
BGI 825 - Auswahl und Einsatz von Transport büh nen bei Bauar beiten (bis her ZH 1/475)
Darüber hinaus zu beachtende technische Regeln:
Güteschutz:
RAL-RG 637 - Stahlgerüstbau, Gütesicherung
Soweit in der Leistungsbeschreibung auf Technische Spezifikationen, z. B. nationale
Normen, mit denen Europäische Normen umgesetzt werden, europäische
technische Zulassungen, gemeinsame technische Spezifikationen, internationale
Normen, Bezug genommen wird, werden auch ohne den ausdrücklichen Zusatz:
„oder gleichwertig“, immer gleichwertige Technische Spezifikationen in Bezug
genommen.
2.2 Angaben zu Stoffen und Bauteilen
2.3 Angaben zur Ausführung Der Auftragnehmer hat sich vor Arbeitsausführung über die genaue Lage von Hinder nissen, wie Leitun gen, Ver mar kun gen u. dgl. zu infor mieren. Notwendige Umlegungen sind rechtzeitig vom Auftragnehmer zubeantragen. Baustellen- und endgültige Anschlüsse müssen grundsätzlich
zugänglich bleiben und geschützt werden. Im Zweifel ist vom Auftragnehmer an den Auftraggeber ein Hinweis zu geben, erforderlichenfalls ist eine Festlegung zu treffen.
Es wird ein tragfähiger Untergrund mit Unebenheiten im Bereich von +/-10 cm bereitge stellt. Bedenken hinsichtlich des Unter grun des, der vorgesehenen Aus führung und der Mög lich keit der Verankerung und Ab stützung sind dem Auftrag geber unverzüglich mit zu teilen.
Sofern im Leistungsverzeichnis nicht näher beschrieben, verpflich tet sich der Auftrag nehmer vor Ausführung der Leistung, sich vor Ort mit dem Auftrag geber abzusprechen, um den Gerüst auf bau nach den Belangen der am Bau Beteiligten zu gewähr leisten.
Der Regelabstand der Gerüste von der Auß enwand beträgt grund sätzlich 20 cm, bei Fassadenbekleidungen mit gröðßeren Elementen (Profil bleche, Glas fassaden) 35 cm  echvon der fertigen Wand. Auf ab weichende Angaben im Leistungsverzeichnis oder bei der An laufbesprechun„g ist zu achten.
Die Kennzeichnung der Fassaden-, Raum- und Schutzgerüste mit der Bezeichnung der auf stellen den Firma einschl. Telefon nummer sowie des flächen bezogenen Nutzungs ge wichtes ist un ver zicht bar.

Pro Gerüstseite soll ein Montagepunkt für einen Schwenk armaufzug angegeben werden. Das Gerüst ist an diesem Punkt zu sätz lich zu verstreben und mit der Wand zu ver ankern.
Eingänge, Hauseingänge und Einfahrten sind im vollen Öffnungs quer schnitt von Bau teilen der Gerüst anlage freizuhalten.
Sofern im Leistungsverzeichnis nicht näher beschrieben, erfolgt die Gerüst verankerung nach den allgemeinen technischen Regeln. Im Zuge der Leistungserfüllung ist es Aufgabe des Auftragneh mers, sich fach kundig mit dem Auftrag geber oder dessen Vertreter über die Ge rüstverankerung an der Fassade oder sonstigen Bau teilen abzu sprechen. Die Veranke rung ist so zu wählen, dass die Veran kerungstechnik und das Schließen der Verankerungs löcher auf den Schich ten aufbau des
Bauteilelementes (ge putz te Fassa de, Fas sa de mit Thermo haut geputzt, Ziegel sichtmauerwerk, Beton sicht flä chen, Me tall fassaden, Fassaden verkleidungen sonstiger Art etc.) ab ge stimmt ist.
Werden Gerüste auf wasserführenden Flächen wie Vordächer, Dachterrassen und Flachdächer er stellt, hat der Auftrag nehmer dafür zu sorgen, dass die wasserführende Ebene bzw. Ab dichtung durch die Gerüst- belastung nicht perforiert bzw. beschä digt wird. Diese Flächen dürfen nur im Rahmen der zu lässigen Belas- tung genutzt werden. Im Zweifel ist die Bau leitung zu in formieren.
Das Verkleiden von Gerüsten mit Folie kann von der Bauleitung ge schoss weise verlangt werden, um bei un günstigen Ver hält nis sen eine Kamin wirkung aus zuschließen.
Metallgerüste sind gegen statische Aufladung zu erden.
Hubarbeitsbühnen, die im Bereich spannungsführender Leitungen (Niederspannung) eingesetzt werden, müssen bis 1000 V isoliert sein Beim Abrüsten an der Fassade entstehende Beschädigungen sind zu beseitigen oder über den Unternehmer für die Fassaden ge staltung in eigener Regie und auf
eigene Kosten aus bessern zu lassen. Werden die Schäden, sofern sie gering sind, selbst be eitigt, kann der Auftrag nehmer das dazu benötigte Material in Kleinmengen über die Bau leitung an fordern. In jedem Fall sind die Be schä di gun gen der Bau leitung anzuzeigen.
Aussparungen und Ankerlöcher für die Gerüstverankerung werden im Zuge des Gerüstabbaus durch den Auftragnehmer der Fassadenbekleidung geschlossen.
Dazu ist mit der Bauleitung und dem Auftragnehmer der Fassadenbekleidung rechtzeitig der Abbautermin zu vereinbaren.

#### Abschnitt 01.01 Martin-Luther Str. 20, Giebelseite ML 20 linker Giebel - TG-Einfahrt

**01.01.0010 Schutzbelag unter Gerüst**
Schutzbelag unter Gerüst
zum Schutz der Wege und Eingänge vor Verschmutzungen ist
die Fläche unterhalb des Gerüstes mit einer Folie oder
Filzbelag auszulegen, nach Bedarf zu reinigen oder zu
erneuern und nach Abschluss der Arbeiten fachgerecht zu
entsorgen.

Breite ca. 1m

Nach Abschluss der Arbeiten ist der Ursprungszustand der
Garten-, Grün- oder Gehwegfläche wieder herzustellen.
Menge: 20,000 m

**01.01.0020 Fassadengerüst, Arb.gerüst,LK 4,W09,H1**
Fassadengerüst, Arb.gerüst,LK 4,W09,H1
Arbeitsgerüst für Fassadenarbeiten WDVS und Arbeiten an der
Attikaverblechung als län gen orien tiertes Stand gerüst, gemäß
DIN EN 12811-1 und DIN EN 12810-1;
beim Rückbau sind die Ankerlöcher fachgerecht zu
verschließen und zu  überstreichen.
Gebrauchsüberlassung bis 4 Wochen (Grund ein satz zeit).
Ausführung einschl. Einrichtung von Seilaufzügen nach
Erfordernis

Höhe einzurüstender Fläche : bis ca. 14,00m
Standfläche : meist eben, teilweise in leichtem  Gefälle, befestigt und  unbefestigt

Verwendungszweck : WDVS-, Putz- und  Malerarbeiten
Wandbekleidung : alt ca. 160mm,  neu ca. 160mm WDVS
 ACHTUNG: Anmerkungen  unten
Höhenklasse : H1
Breitenklasse : W09
Lastklasse : 4

ACHTUNG: Die zusätzlichen Aufwendungen für die
Gewährleistung der Standsicherheit bei größeren
Fassadenabständen (besondereVerankerungsvorrichtungen wie z.B. WDVS Anker vonLayher oder ähnliches oder konstruktive Lösungen wiez.B. V-förmige Anker und/oder fachwerkartige RohrKupplungskonstruktionen) sind in die Position einzurechnen.

Das Gerüst ist täglich nach Arbeitsende bis zum Boden mit
Netzen zu schützen und sämtliche Leitern sind
einzuklappen. Netze in gesonderter Position !
Menge: 330,000 m²

**01.01.0030 Fassadengerüst, Gebrauchsüberlassung**
Fassadengerüst, Gebrauchsüberlassung

Fassadengerüst als Standgerüst; Verlängerung der Gebrauchs- überlassung über die 4-wöchige Grundeinsatzzeit hinaus.

Gebrauchsüberlassung : 12 Wochen
Menge: 3948,000 m2

**01.01.0040 Schutzdach an Arbeitsgerüst**
*** Bedarfsposition mit GB
Schutzdach an Arbeitsgerüst

Schutzdach an Arbeitsgerüsten gemäß DIN 4420-1, mit verti kaler oder geneig ter Bord wand, in der ersten Gerüst ebene herstellen, mit Riesel schutz folie;

Einbauort : Entlang der TG-Einfahrt
Höhe Bordwand : mind. 0,60 m

Anordnung entlang der Front oberhalb der TG Einfahrt
inklusive je 0,50 m seitlicher Überstand
Menge: 20,000 m

**01.01.0050 Schutzdach, Gebrauchsüberlassung**
*** Bedarfsposition mit GB
Schutzdach, Gebrauchsüberlassung
Vorhaltung der Gebrauchsüberlassung je Woche
Gebrauchsüberlassung : max. 12 Wochen
Menge: 240,000 mWo

**01.01.0060 Verbreiterungskonsole**
Verbreiterungskonsole

Verbreiterungskonsole VK 22/36 zur Kompensierung des
Zwischenraumes zwischen Gerüst und Gebäude
incl. Auf-, Abbau und Transport
Menge: 120,000 m

**01.01.0070 Verbreiterungskonsole Gebrauchsüberlassung**
Verbreiterungskonsole

Gebrauchsüberlassung der Vorposition je Woche
Gebrauchsüberlassung: max. 12 Woche
Menge: 1440,000 mWo

**01.01.0080 Absturzsicherung/Innengeländer**
*** Bedarfsposition ohne GB
Absturzsicherung/Innengeländer
Innengeländer als wandseitige  Absturzsicherung am Fassadengerüstdt, bestehend aus Geländerholm, Zwischen- holm und  Bordbrett. Das Geländer ist über all dort an zubringen, wo der Ab stand zur Wand mehr als 30 cm be trägt.

Absturzsicherung innenseitig bis zum Anbringen des neuen
WDVS.
Menge: 112,000 m²

**01.01.0090 Absturzsicherung/Innengeländer, Gebrauchsüberlassung**
*** Bedarfsposition ohne GB
AbAbsturzsicherung/Innengeländer, Gebrauchsüberlassung
Absturzsicherung/Innengeländer; Verlängerung der Gebrauchs- überlassung je Woche
Gebrauchsüberlassung : max. 12 Wochen
Menge: 1344,000 m²Wo

**01.01.0100 Gerüstbekleidung, Schutznetz PP, Straßenseite**
Gerüstbekleidung, Schutznetz PP, Straßenseite
Vollflächige Gerüstbekleidung gemäß DIN 4420-1 als Sicht-,
Witterungs- und Staubschutz mit Schutz netz. Ausführung mit
hochfestem Polypropylen (PP) nach DIN EN 1263-1,
Energieaufnahme 4,2 kJ :
Baustoffklasse nach DIN 4102-1
Menge: 448,000 m²

**01.01.0110 Gerüstbekleidung, Schutznetz,Gebr.überl.**
Gerüstbekleidung, Schutznetz, Gebr.überl.
Vollflächige Gerüstbekleidung gemäß DIN 4420-1 mit Schutznetz aus Polypropylen.
Vorhaltung der Ge brauchs über lassung gemäß Vorposition je
Woche
Ge brauchs über lassung : max. 12 Wochen
Menge: 5376,000 m²Wo

**01.01.0120 Podesttreppenturm, 17 m**
Podesttreppenturm, 17m
Podesttreppenturm gemäß DIN EN 12811-1, ab 5m
Höhenzugang, inkl. Doppel hand lauf und Stirngeländer;
Aufstellung auf Gartenseite über TG-Einfahrt
Laufbreite : 0,8 m
Lastklasse : 4
Grundfläche : ca. 1,80/2,50 m
Höhe : 17 m (Giebelseite links)
Menge: 17,000 stm.

**01.01.0130 Podesttreppenturm, Gebrauchsüberl.**
Podesttreppenturm, Gebrauchsüberl.
Podesttreppenturm,
Vorhaltung der Gebrauchsüberlassung gemäß Vorposition je
Woche
Gebrauchsüberlassung : max. 12 Wochen
Menge: 204,000 StWo

**01.01.0140 Maschendraht-Netz an Treppenturm**
Maschendraht-Netz an Treppenturm
Verhängung des vorbeschriebenen Treppenturms mit
Maschen draht als Sicherung am Abend und am Wochenende,
bis mind. 2m Höhe, alternativ Verbau mit OSB oder
Spanplatten, Ausfüh rung an Außen flächen. Umlaufend ca. 7m
Einschl. 1 abschließbaren Tores als Zugang zum Treppenturm

Grundeinsatzzeit bis 4 Wochen
Menge: 1,000 Stck

**01.01.0150 Netz Gerüstturm, Gebrauchsüberlassung**
Netz Gerüstturm, Gebrauchsüberlassung
Gebrauchsüberlassung des Maschendraht-Netzes und Tores
je Woche
Gebrauchsüberlassung : max. 12 Woche
Menge: 12,000 StWo

#### Abschnitt 01.02 Martin-Luther Str. 20, Giebelseite ML 20rechter Giebel über Nachbargebäude

**01.02.0010 Schutzbelag unter Gerüst**
Schutzbelag unter Gerüst
zum Schutz der Wege und Eingänge vor Verschmutzungen ist
die Fläche unterhalb des Gerüstes mit einer Folie oder
Filzbelag auszulegen, nach Bedarf zu reinigen oder zu
erneuern und nach Abschluss der Arbeiten fachgerecht zu
entsorgen.

Breite ca. 1m
Nach Abschluss der Arbeiten ist der Ursprungszustand der
Garten-, Grün- oder Gehwegfläche wieder herzustellen.
Menge: 20,000 m

**01.02.0020 Fassadengerüst, Arb.gerüst,LK 4,W09,H1**
Fassadengerüst, Arb.gerüst,LK 4,W09,H1
Arbeitsgerüst für Fassadenarbeiten WDVS und Arbeiten an der
Attikaverblechung als län gen orien tiertes Stand gerüst, ge mäß
DIN EN 12811-1 und DIN EN 12810-1;
beim Rückbau sind die Ankerlöcher fachgerecht zu
verschließen und zu überstreichen.

Gebrauchsüberlassung bis 4 Wochen (Grund ein satz zeit).
Ausführung einschl. Einrichtung von Seilaufzügen nach
Erfordernis
Höhe einzurüstender Fläche : bis ca. 14,00m
Standfläche : meist eben, teilweise in leichtem
 Gefälle, befestigt und  unbefestigt
Verwendungszweck : WDVS-, Putz- und  Malerarbeiten
Wandbekleidung : alt ca. 160mm,  neu ca. 160mm WDVS
 ACHTUNG: Anmerkungen  unten
Höhenklasse : H1
Breitenklasse : W09
Lastklasse : 4

ACHTUNG: Die zusätzlichen Aufwendungen für die
Gewährleistung der Standsicherheit bei größeren
Fassadenabständen (besondereVerankerungsvorrichtungen wie z.B. WDVS Anker von Layher oder ähnliches oder konstruktive Lösungen wie z.B. V-förmige Anker und/oder fachwerkartige RohrKupplungskonstruktionen) sind in die Position
einzurechnen.

Das Gerüst ist täglich nach Arbeitsende bis zum Boden mit
Netzen zu schützen und sämtliche Leitern sind
einzuklappen. Netze in gesonderter Position !
Menge: 157,800 m²

**01.02.0030 Fassadengerüst, Gebrauchsüberlassung**
Fassadengerüst, Gebrauchsüberlassung

Fassadengerüst als Standgerüst; Verlängerung der Gebrauchs über las sung über die 4-wöchige Grundeinsatzzeit
hinaus.
Gebrauchsüberlassung : 1 Woche
Menge: 1893,600 m2

**01.02.0040 Verbreiterungskonsole**
Verbreiterungskonsole
Verbreiterungskonsole VK 22/36 zur Kompensierung des
Zwischenraumes zwischen Gerüst und Gebäude
incl. Auf-, Abbau und Transport
Menge: 54,000 m

**01.02.0050 Verbreiterungskonsole Gebrauchsüberlassung**
Verbreiterungskonsole Gebrauchsüberlassung
Verbreiterungskonsole
Gebrauchsüberlassung der Vorposition je Woche
Gebrauchsüberlassung: max. 12 Woche
Menge: 648,000 mWo

**01.02.0060 Gitterträgerüberbrückung, LK 4, W09,**
Gitterträgerüberbrückung, LK 4, W09,
Gitterträgerüber brückung für die Dachfläche des benachbarten
Gebäudes ML 18 und nicht trag fähigen Bauteilen u. dgl. in der
Geüstkonstruktion bestehend aus 2 Gitterträgern.

Überbrückungsbreite : von ca. 16,00m
Lastklasse : 4
Breitenklasse : W09
Menge: 16,000 m

**01.02.0070 Überbrückung, Gebrauchsüberlassung**
Überbrückung, Gebrauchsüberlassung
Überbrückung von Durchfahrten u. dgl.;
Vorhaltung der Gebrauchsüberlassung je Woche
Gebrauchsüberlassung : max. 12 Wochen
Menge: 192,000 mWo

**01.02.0080 Fassaden-Hängegerüst, LK 4**
Fassaden-Hängegerüst, LK 4
Arbeitsgerüst für Fassadenarbeiten, als längenorien tiertes
Hängegerüst ohne Bekleidung nach DIN EN 12810-1.
Konstruktionsart : Hängegerüst für Dachschrägen
Einzurüstende Fläche : senkrecht, keine Vorsprünge
Höhe oberste Gerüstlage : ca. 12m
Befestigungsuntergrund : nor mal be last bar
Verwendungszweck : WDVS an Giebelfläche bis zur
Dachfläche Nachbargebäude
Zugang : mit Leiter (LA)
Höhenklasse : H2
Breitenklasse : W06
Lastklasse : 4 (bis 3 kN/m²)
Menge: 32,000 m²

**01.02.0090 Hängegerüst, LK 4, Gebrauchsüberlassung**
Hängegerüst, LK 4, Gebrauchsüberlassung
Vorhaltung der Gebrauchsüberlassung der Vorposition
je Woche
Ge brauchsüberlassung : max. 12 Wochen
Konstruktionsart : Hängegerüst
Lastklasse : 4 (bis 3 kN/m²)
Belagsbreite :
Menge: 384,000 m²

**01.02.0100 Fußgängertunnel, 2,20/1,20 m**
Fußgängertunnel, 2,20/1,20 m
Fußgängertunnel, freistehend, gemäß DIN 4420-1 als Überdachung von Fu gänger wegen, aus Gerüstbauteilen
gemäß DIN EN 12810-1.
Überdachung wasserdicht mit Folienabdeckung; einschl. straßenseitiger Abtrennung mit Tafeln als Spritzschutz und bauwerks seitigem Hand lauf.

Durchgangshöhe : 2,20 m
Nutzbreite : 1,20 m
Höhe Seitenbekleidung : 1,10 m
Menge: 1,000 Stck

**01.02.0110 Absturzsicherung/Innengeländer**
*** Bedarfsposition ohne GB
Absturzsicherung/Innengeländer
Innengeländer als wandseitige Absturz siche rung am Fassaden gerüst, be stehend aus Ge län der holm, Zwi schen holm und
Bord brett. Das Ge länder ist über all dort an zu brin gen, wo der
Ab stand zur Wand mehr als 30 cm be trägt.
Absturzsicherung innenseitig bis zum Anbringen des neuen
WDVS
Menge: 48,000 m²

**01.02.0120 AbAbsturzsicherung/Innengeländer, Gebrauchsüberlassung**
*** Bedarfsposition ohne GB
AbAbsturzsicherung/Innengeländer, Gebrauchsüberlassung
Absturzsicherung/Innengeländer; Verlängerung der Gebrauchs- überlassung je Woche
Gebrauchsüberlassung : max. 12 Wochen
Menge: 576,000 m²Wo

**01.02.0130 Podesttreppenturm, 17m**
Podesttreppenturm, 17m Standmeter
Podesttreppenturm gemäß DIN EN 12811-1, ab 5m
Höhenzugang, inkl. Doppel hand lauf und Stirn ge länder;
Aufstellung auf Gartenseite an Giebelseite rechts
Laufbreite : 0,6 m
Lastklasse : 4
Grundfläche : ca. 1,80/2,50 m
Höhe : 17 m (Giebelseite rechts)
Menge: 17,000 Stm

**01.02.0140 Podesttreppenturm, Gebrauchsüberl.**
Podesttreppenturm, Gebrauchsüberl.
Podesttreppenturm,
Vorhaltung der Gebrauchsüberlassung gemäß Vorposition
Ge brauchs über lassung : 12 Wochen
Menge: 204,000 StWo

**01.02.0150 Gerüstbekleidung, Schutznetz PP, Straßenseite**
Gerüstbekleidung, Schutznetz PP, Straßenseite
Vollflächige Gerüstbekleidung gemäß DIN 4420-1 als Sicht-,
Witterungs- und Staubschutz mit Schutz netz. Ausführung mit
hochfestem Polypropylen (PP) nach DIN EN 1263-1,
Energieaufnahme 4,2 kJ :
Baustoffklasse nach DIN 4102-1
Menge: 190,000 m²

**01.02.0160 Gerüstbekleidung, Schutznetz,Gebr.überl.**
Vollflächige Gerüstbekleidung gemäß DIN 4420-1 mit Schutznetz aus Polypropylen.
Vorhaltung der Gebrauchsüberlassung gemäß Vorposition je
Woche
Gebrauchsüberlassung : max. 12 Wochen
Menge: 2280,000 m²Wo

**01.02.0170 Maschendraht-Netz an Treppenturm**
Maschendraht-Netz an Treppenturm
Verhängung des vorbeschriebenen Treppen turms mit
Maschen draht als Sicherung am Abend und am Wochenende,
bis mind. 2m Höhe, alternativ Verbau mit OSB oder
Spanplatten, Aus füh rung an Außen flächen. Umlaufend ca. 7m
Einschl. 1 abschließbaren Tores als Zugang zum Treppenturm
Grundeinsatzzeit bis 4 Wochen
Menge: 1,000 Stck

**01.02.0180 Netz Gerüstturm, Gebrauchsüberlassung**
Netz Gerüstturm, Gebrauchsüberlassung
Gebrauchsüberlassung des Maschendraht-Netzes und Tores
je Woche
Gebrauchsüberlassung : max. 12 Woche
Menge: 12,000 StWo

#### Abschnitt 01.03 Martin-Luther Str. 22, Giebelseite

**01.03.0010 Schutzbelag unter Gerüst**
Schutzbelag unter Gerüst
zum Schutz der Wege und Eingänge vor Verschmutzungen ist
die Fläche unterhalb des Gerüstes mit einer Folie oder
Filzbelag auszulegen, nach Bedarf zu reinigen oder zu
erneuern und nach Abschluss der Arbeiten fachgerecht zu
entsorgen
Breite ca. 1m
Nach Abschluss der Arbeiten ist der Ursprungszustand der
Garten-, Grün- oder Gehwegfläche wieder herzustellen.
Menge: 12,000 m

**01.03.0020 Fassadengerüst, Arb.gerüst,LK 4,W09,H1**
Fassadengerüst, Arb.gerüst,LK 4,W09,H1
Arbeitsgerüst für Fassadenarbeiten WDVS und Arbeiten an der
Attikaverblechung als län gen orien tiertes Stand gerüst, ge mäß
DIN EN 12811-1 und DIN EN 12810-1;
beim Rückbau sind die Ankerlöcher fachgerecht zu
verschließen und zu überstreichen.
Gebrauchsüberlassung bis 4 Wochen (Grund ein satz zeit).
Ausführung einschl. Einrichtung von Seilaufzügen nach
Erfordernis
Höhe einzurüstender Fläche : bis ca. 14,00m
Standfläche : meist eben, teilweise in leichtem
 Gefälle, befestigt und  unbefestigt
Verwendungszweck : WDVS-, Putz- und  Malerarbeiten
Wandbekleidung : alt ca. 160mm,  neu ca. 160mm WDVS
 ACHTUNG: Anmerkungen  unten
Höhenklasse : H1
Breitenklasse : W09
Lastklasse : 4
ACHTUNG: Die zusätzlichen Aufwendungen für die
Gewährleistung der Standsicherheit bei größeren
Fassadenabständen (besondere
Verankerungsvorrichtungen wie z.B. WDVS Anker von
Layher oder ähnliches oder konstruktive Lösungen wie
z.B. V-förmige Anker und/oder fachwerkartige RohrKupplungskonstruktionen) sind in die Position
einzurechnen.
Das Gerüst ist täglich nach Arbeitsende bis zum Boden mit
Netzen zu schützen und sämtliche Leitern sind
einzuklappen. Netze in gesonderter Position !
Menge: 196,000 m²

**01.03.0030 Fassadengerüst, Gebrauchsüberlassung**
Fassadengerüst, Gebrauchsüberlassung

Fassadengerüst als Standgerüst;
Vorhaltung der Gebrauchsüberlassung je Woche
Gebrauchsüberlassung : max. 6 Wochen
Menge: 1176,000 m2

**01.03.0040 Schutzdach an Arbeitsgerüst**
*** Bedarfsposition mit GB
Schutzdach an Arbeitsgerüst

Schutzdach an Arbeitsgerüsten gemäß DIN 4420-1, mit verti kaler oder geneig ter Bord wand, in der ersten Gerüst ebene herstellen, mit Riesel schutz folie;
Einbauort : Entlang der TG-Einfahrt
Höhe Bordwand : mind. 0,60 m
Anordnung entlang der Front oberhalb der TG Einfahrt
inklusive je 0,50 m seitlicher Überstand
Menge: 12,000 m

**01.03.0050 Schutzdach, Gebrauchsüberlassung**
*** Bedarfsposition mit GB
Schutzdach, Gebrauchsüberlassung
Vorhaltung der Gebrauchsüber lassung je Woche
G brauchs über lassung : max. 6 Wochen
Menge: 82,000 mWo

**01.03.0060 Verbreiterungskonsole**
Verbreiterungskonsole
Verbreiterungskonsole VK 22/36 zur Kompensierung des
Zwischenraumes zwischen Gerüst und Gebäude
incl. Auf-, Abbau und Transport
Menge: 77,000 m

**01.03.0070 Verbreiterungskonsole Gebrauchsüberlassung**
*** Bedarfsposition ohne GB
Verbreiterungskonsole Gebrauchsüberlassung
Verbreiterungskonsole
Ge brauchsüberlassung der Vorposition je Woche
Ge brauchsüberlassung: max. 6 Woche
Menge: 461,000 mWo

**01.03.0080 Absturzsicherung/Innengeländer**
*** Bedarfsposition ohne GB
Absturzsicherung/Innengeländer
Innengeländer als wandseitige  Absturzsicherung am Fassadengerüstdt, bestehend aus Geländerholm, Zwischen- holm und  Bordbrett. Das Geländer ist über all dort an zubringen, wo der Ab stand zur Wand mehr als 30 cm be trägt.
Absturzsicherung innenseitig bis zum Anbringen des neuen
WDVS
Menge: 196,000 m²

**01.03.0090 AbAbsturzsicherung/Innengeländer, Gebrauchsüberlassung**
AbAbsturzsicherung/Innengeländer, Gebrauchsüberlassung
Absturzsicherung/Innengeländer; Verlängerung der Gebrauchs- überlassung je Woche
Gebrauchsüberlassung : max. 6 Wochen
Menge: 1176,000 m²Wo

**01.03.0100 Gerüstbekleidung, Schutznetz PP, Straßenseite**
Gerüstbekleidung, Schutznetz PP, Straßenseite
Vollflächige Gerüstbekleidung gemäß DIN 4420-1 als Sicht-,
Witterungs- und Staubschutz mit Schutz netz. Ausführung mit
hochfestem Polypropylen (PP) nach DIN EN 1263-1,
Energieaufnahme 4,2 kJ :
Baustoffklasse nach DIN 4102-1
Menge: 196,000 m²

**01.03.0110 Gerüstbekleidung, Schutznetz,Gebr.überl.**
Gebrauchsüberlassung : 6 Wochen
Menge: 1176,000 m²Wo

**01.03.0120 Podesttreppenturm, 17m**
Podesttreppenturm, 17m
Podesttreppenturm gemäß DIN EN 12811-1, ab 5m
Höhenzugang, inkl. Doppel hand lauf und Stirn ge länder;
Aufstellung auf Gartenseite über TG-Einfahrt
Laufbreite : 0,8 m
Lastklasse : 4
Grundfläche : ca. 1,80/2,50 m
Höhe : ca. 18,6 m  Firsthöhe
Menge: 16,000 stm.

**01.03.0130 Podesttreppenturm, Gebrauchsüberl.**
Podesttreppenturm, Gebrauchsüberl.
Podesttreppenturm,
Vorhaltung der Gebrauchsüberlassung gemäß Vorposition je
Woche
Gebrauchsüberlassung : max. 6 Wochen
Menge: 96,000 StWo

**01.03.0140 Maschendraht-Netz an Treppenturm**
Maschendraht-Netz an Treppenturm
Verhängung des vorbeschriebenen Treppen turms mit
Maschen draht als Sicherung am Abend und am Wochenende,
bis mind. 2m Höhe, alternativ Verbau mit OSB oder
Spanplatten, Aus füh rung an Außen flächen. Umlaufend ca. 7m
Einschl. 1 abschließbaren Tores als Zugang zum Treppenturm
Grundeinsatzzeit bis 4 Wochen
Menge: 1,000 Stck

**01.03.0150 Netz Gerüstturm, Gebrauchsüberlassung**
Netz Gerüstturm, Gebrauchsüberlassung
Gebrauchsüberlassung des Maschendraht-Netzes und Tores
je Woche
Gebrauchsüberlassung : max. 6 Woche
Menge: 6,000 StWo

**01.03.0160 Fußgängertunnel, 2,20/1,20 m**
Fußgängertunnel, 2,20/1,20 m

Fußgängertunnel, freistehend, gemäß DIN 4420-1 als Überdachung von Fuß gän ger wegen, aus Ge rüst bau teilen ge mäß
DIN EN 12810-1.
Über da chung wasserdicht mit Folienab deckung; einschl. straßen sei tiger Ab tren nung mit Ta feln als Spritz schutz und bauwerks sei tigem Hand lauf.
Durchgangshöhe : 2,20 m
Nutzbreite : 1,20 m
Höhe Seitenbekleidung : 1,10
Menge: 1,000 Stck

#### Abschnitt 01.04 Stundensätze Nr. 20 und 22

**01.04.0005 Sondernutzung des öffentlichen Verkehrsraums**
*** Pauschalposition
Sondernutzung des öffentlichen Verkehrsraums
Beantragung einer Sondernutzung des öffentlichen
Verkehrsraumes (Gerüststandfläche auf Fußwegbreite inkl.
Fußgängertunnel) bei der LH Dresden.
Bestandteil der Leistung ist die Beantragung der
Sondernutzung sowie die Übernahme der
Sondernutzungsgebühren sowie Gebühren im Zusammenhang
mit beauflagten Beschilderungen / Warnbaken/ Warnleuchten
etc.
Vorhaltedauer: über die gesamte Bauzeit
 max. 12 Wochen
Menge: 1,000 psch

**01.04.0010 Stundensatz Gerüstbau-Monteur**
*** Bedarfsposition ohne GB
Arbeiten, welche nicht in den Positionen erfasst sind und gegen
Nachweis zur Ausführung kommen:
Gerüstbau-Monteur
Menge: 1,000 Std

**01.04.0020 Stundensatz Gerüstbau-Werker**
*** Bedarfsposition ohne GB
Arbeiten, welche nicht in den Positionen erfasst sind und gegen
Nachweis zur Ausführung kommen:
Gerüstbau-Werker
Menge: 1,000 Std

**01.04.0030 Stundensatz Gerüstbau-Helfer**
*** Bedarfsposition ohne GB
Arbeiten, welche nicht in den Positionen erfasst sind und gegen
Nachweis zur Ausführung kommen:
Gerüstbau-Helfer
Menge: 1,000 Std
